# Linoleum - Marmoleum, Artoleum, Walton
Leistungsbeschreibung (GAEB 90, DA81)
Vergabenummer: 1
Währung: EUR

## Linoleum - Marmoleum alle Beläge
Datum: 02.10.18

### Kapitel 1 Linoleum - Marmoleum alle Beläge

#### Bereich 1.1 Bodenbelag Linoleum 2,0 mm

**1.1.1 Marmoleum Real 2,0mm**
Bodenbelag aus Linoleum DIN EN ISO 24011, mit
werkseitiger Oberflächenvergütung,
Topshield 2, doppelt UV-vernetzt,
CO2 - neutrale Herstellung Cradle to Gate,
entspricht den Anforderungen des Blauen Engel und des
Natureplus e.V.,
Einstufung DIN  EN ISO 10874  Klasse 32 (gewerblicher
Bereich, normale Beanspruchung,
antistatisch, Aufladungsspannung im Begehversuch gemäß
DIN EN 1815  max. 2 kV,
Trittschallverbesserungsmaß  EN ISO 10140-3 / EN ISO
717-2  ca. 4 dB,
geeignet für Stuhlrollen DIN EN 12529 Typ W,
Brandverhaltensklasse DIN EN 13501-1  Cfl-s1,
brandtoxikologisch unbedenklich,
Bewertungsgruppe Rutschgefahr R 9 gemäß BGR 181,
beständig gegen Öle, Fette und Zigarettenglut,
Art der Nutzung  geeignet für Warmwasser-
Fußbodenheizung,

Dicke 2,0 mm,
in Bahnen, Bahnenbreite 200 cm,
Oberfläche glatt, marmoriert,
Musterung besteht aus 2 bis 5 Einzelfarben,
Wegen Farbkonzept Farbton nach NCS-Farbcode .......,NCS
Farbcode des Belages eintragen

auf vollflächig gespachtelten Untergrund kleben,
Belag, Hersteller/Typ
 'Forbo Marmoleum Real 2,0 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.1.2 Marmoleum Fresco 2,0mm**
Bodenbelag aus Linoleum DIN EN ISO 24011, mit
werkseitiger Oberflächenvergütung,
Topshield 2, doppelt UV-vernetzt,
CO2 - neutrale Herstellung Cradle to Gate,
entspricht den Anforderungen des Blauen Engel und des
Natureplus e.V.,
Einstufung DIN  EN ISO 10874  Klasse 32 (gewerblicher
Bereich, normale Beanspruchung),
antistatisch, Aufladungsspannung im Begehversuch gemäß
DIN EN 1815  max. 2 kV,
Trittschallverbesserungsmaß  EN ISO 10140-3 / EN ISO
717-2  ca. 4 dB,
geeignet für Stuhlrollen DIN EN 12529 Typ W,
Brandverhaltensklasse DIN EN 13501-1  Cfl-s1,
brandtoxikologisch unbedenklich,
Bewertungsgruppe Rutschgefahr R 9 gemäß BGR 181,
korkmehlfreie Nutzschicht,
beständig gegen Öle, Fette und Zigarettenglut,
Art der Nutzung  geeignet für Warmwasser-
Fußbodenheizung,

Dicke 2,0 mm,
in Bahnen, Bahnenbreite 200 cm,
Oberfläche glatt, fein marmoriert,
Einzelfarben in feiner Abstufung,
Wegen Farbkonzept Farbton nach NCS-Farbcode .......,NCS
Farbcode des Belages eintragen

auf vollflächig gespachtelten Untergrund kleben,
Belag, Hersteller/Typ
 'Forbo Marmoleum Fresco 2,0 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

#### Bereich 1.2 Bodenbelag Linoleum 2,5 mm

**1.2.1 Marmoleum Real 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Musterung besteht aus 2 bis 5 Einzelfarben,
Wegen Farbkonzept Farbton nach NCS-Farbcode .......,NCS
Farbcode des Belages eintragen
Wegen Beleuchtungskonzept geforderter
Lichtreflexionswert  ......, Angabe LRW des
Bodenbelages

auf vollflächig gespachtelten Untergrund kleben,
Belag, Hersteller/Typ
 'Forbo Marmoleum Real 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.2 Marmoleum Fresco 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Einzelfarben in feiner Abstufung,
Wegen Farbkonzept Farbton nach NCS-Farbcode .......,NCS
Farbcode des Belages eintragen
Wegen Beleuchtungskonzept geforderter
Lichtreflexionswert  ......, Angabe LRW des
Bodenbelages

auf vollflächig gespachtelten Untergrund kleben,
Belag, Hersteller/Typ
 'Forbo Marmoleum Fresco 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.3 Marmoleum Vivace 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, kontrastreich marmoriert,
Musterung besteht aus bis zu 8 Einzelfarben,
Wegen Farbkonzept Farbton nach NCS-Farbcode .......,NCS
Farbcode des Belages eintragen
Wegen Beleuchtungskonzept geforderter
Lichtreflexionswert  ......, Angabe LRW des
Bodenbelages

auf vollflächig gespachtelten Untergrund kleben,
Belag, Hersteller/Typ
 'Forbo Marmoleum Vivace 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.4 Walton Uni 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbig,
Wegen Farbkonzept Farbton nach NCS-Farbcode .......,NCS
Farbcode des Belages eintragen
Wegen Beleuchtungskonzept geforderter
Lichtreflexionswert  ......, Angabe LRW des
Bodenbelages

auf vollflächig gespachtelten Untergrund kleben,
Belag, Hersteller/Typ
 'Forbo Marmoleum Walton 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.6 Walton Concrete 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbige Flächenwirkung, feine
Musterung, Betonoptik,
Wegen Farbkonzept Farbton nach NCS-Farbcode .......,NCS
Farbcode des Belages eintragen

auf vollflächig gespachtelten Untergrund kleben,
Belag, Hersteller/Typ
 'Forbo Marmoleum Concrete 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.7 Graphic 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, gesprenkelt, klare Kontraste in
Schwarz, Weiß und Grau,
Wegen Farbkonzept Farbton nach NCS-Farbcode .......,NCS
Farbcode des Belages eintragen
Wegen Beleuchtungskonzept geforderter
Lichtreflexionswert  ......, Angabe LRW des
Bodenbelages

auf vollflächig gespachtelten Untergrund kleben,
Belag, Hersteller/Typ
 'Forbo Marmoleum Graphic 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.8 Piano 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, einfarbige Flächenwirkung,
Wegen Farbkonzept Farbton nach NCS-Farbcode .......,NCS
Farbcode des Belages eintragen
Wegen Beleuchtungskonzept geforderter
Lichtreflexionswert  ......, Angabe LRW des
Bodenbelages

auf vollflächig gespachtelten Untergrund kleben,
Belag, Hersteller/Typ
 'Forbo Marmoleum Piano 2,5 mm' oder gleichwertig,
Belag, Hersteller/Typ

'......................................................
'
vom Bieter einzutragen,
Klebstoff, Hersteller/Typ
'geeigneter Linoleum Dispersionsklebstoff nach
Herstellerangabe',
Klebstoff, Hersteller/Typ
'...............'
vom Bieter einzutragen.
Abrechnungseinheit: m²
Verfugen des Bodenbelages aus Linoleum,
Bahnenbreite 200 cm, mit Schmelzdraht, dem Bodenbelag
angepasst,

Hersteller / Typ
 'Forbo Schmelzdraht' oder gleichwertig,
Hersteller / Typ
 '...............'
vom Bieter einzutragen.
Abrechnungseinheit: m
Menge: 0,000 m2

**1.2.9 Striato 2,5 mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, jaspiert,
Wegen Farbkonzept Farbton nach NCS-Farbcode .......,NCS
Farbcode des Belages eintragen
Wegen Beleuchtungskonzept geforderter
Lichtreflexionswert  ......, Angabe LRW des
Bodenbelages

auf vollflächig gespachtelten Untergrund kleben,
Belag, Hersteller/Typ
 'Forbo Marmoleum Striato 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.12 Marmoleum Cocoa 2,5 mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, gesprenkelt,
Musterung durch Einsatz von Kakaoschalengranulat in der
gesamten Linoleummasse,
Wegen Farbkonzept Farbton nach NCS-Farbcode .......,NCS
Farbcode des Belages eintragen
Wegen Beleuchtungskonzept geforderter
Lichtreflexionswert  ......, Angabe LRW des
Bodenbelages

auf vollflächig gespachtelten Untergrund kleben,
Belag, Hersteller/Typ
 'Forbo Marmoleum Cocoa 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

**1.2.13 Slate 2,5mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 10 gemäß BGR 181,
beständig gegen Öle, Fette und Zigarettenglut,
Art der Nutzung  geeignet für Warmwasser-
Fußbodenheizung,

Dicke 2,5 mm,
in Bahnen, Bahnenbreite 200 cm,
Oberfläche geprägt, einfarbig, Schieferoptik,
Wegen Farbkonzept Farbton nach NCS-Farbcode .......,NCS
Farbcode des Belages eintragen
Wegen Beleuchtungskonzept geforderter
Lichtreflexionswert  ......, Angabe LRW des
Bodenbelages

auf vollflächig gespachtelten Untergrund kleben,
Belag, Hersteller/Typ
 'Forbo Marmoleum Slate 2,5 mm' oder gleichwertig,
Belag, Hersteller/Typ

'......................................................
'
vom Bieter einzutragen,
Klebstoff, Hersteller/Typ
'geeigneter Linoleum Dispersionsklebstoff nach
Herstellerangabe' oder gleichwertig,
Klebstoff, Hersteller/Typ
'...............'
vom Bieter einzutragen.
Abrechnungseinheit: m²
Verfugen des Bodenbelages aus Linoleum,
Bahnenbreite 200 cm, mit Schmelzdraht, dem Bodenbelag
angepasst,

Hersteller / Typ
 'Forbo Marmoweld oder gleichwertig,
Hersteller / Typ
 '...............'
vom Bieter einzutragen.
Abrechnungseinheit: m
Menge: 0,000 m2

**1.2.14 Splash 2,5 mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
Musterung besteht aus bis zu 6 Einzelfarben, mit
Farbeffekten auf hellgrauem Grund,
Wegen Farbkonzept Farbton nach NCS-Farbcode .......,NCS
Farbcode des Belages eintragen
Wegen Beleuchtungskonzept geforderter
Lichtreflexionswert  ......, Angabe LRW des
Bodenbelages

auf vollflächig gespachtelten Untergrund kleben,
Belag, Hersteller/Typ
 'Forbo Marmoleum Splash 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m

**1.2.15 Terra 2,5 mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  geeignet für Warmwasser-
Fußbodenheizung,

Dicke 2,5 mm,
in Bahnen, Bahnenbreite 200 cm,
Oberfläche glatt, marmoriert,
kleinformatige, kompakte und kontrastreiche Struktur,
Wegen Farbkonzept Farbton nach NCS-Farbcode .......,NCS
Farbcode des Belages eintragen
Wegen Beleuchtungskonzept geforderter
Lichtreflexionswert  ......, Angabe LRW des
Bodenbelages

auf vollflächig gespachtelten Untergrund kleben,
Belag, Hersteller/Typ
 'Forbo Marmoleum Terra 2,5 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m

#### Bereich 1.3 Bodenbelag Linoleum 3,2 mm

**1.3.1 Marmoleum Real 3,2mm**
Bodenbelag aus Linoleum DIN EN ISO 24011, mit
werkseitiger Oberflächenvergütung,
Topshield 2, doppelt UV-vernetzt,
CO2 - neutrale Herstellung Cradle to Gate,
entspricht den Anforderungen des Blauen Engel und des
Natureplus e.V.,
Einstufung DIN  EN ISO 10874  Klasse 34 (gewerblicher
Bereich, sehr starke Beanspruchung),
antistatisch, Aufladungsspannung im Begehversuch gemäß
DIN EN 1815  max. 2 kV,
Trittschallverbesserungsmaß  EN ISO 10140-3 / EN ISO
717-2  ca. 6 dB,
geeignet für Stuhlrollen DIN EN 12529 Typ W,
Brandverhaltensklasse DIN EN 13501-1  Cfl-s1,
brandtoxikologisch unbedenklich,
Bewertungsgruppe Rutschgefahr R 9 gemäß BGR 181,
beständig gegen Öle, Fette und Zigarettenglut,
Art der Nutzung  geeignet für Warmwasser-
Fußbodenheizung,

Dicke 3,2 mm,
in Bahnen, Bahnenbreite 200 cm,
Oberfläche glatt, marmoriert,
Musterung besteht aus 2 bis 5 Einzelfarben,
Wegen Farbkonzept Farbton nach NCS-Farbcode .......,NCS
Farbcode des Belages eintragen
Wegen Beleuchtungskonzept geforderter
Lichtreflexionswert  ......, Angabe LRW des
Bodenbelages

auf vollflächig gespachtelten Untergrund kleben,
Belag, Hersteller/Typ
 'Forbo Marmoleum Real 3,2 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

#### Bereich 1.4 Bodenbelag Linoleum 4,0 mm

**1.4.1 Marmoleum Real 4,0mm**
Bodenbelag aus Linoleum DIN EN ISO 24011, mit
werkseitiger Oberflächenvergütung,
Topshield 2, doppelt UV-vernetzt,
CO2 - neutrale Herstellung Cradle to Gate,
entspricht den Anforderungen des Blauen Engel und des
Natureplus e.V.,
Einstufung DIN  EN ISO 10874  Klasse 43 (industrieller
Bereich, starke Beanspruchung),
antistatisch, Aufladungsspannung im Begehversuch gemäß
DIN EN 1815  max. 2 kV,
Trittschallverbesserungsmaß  EN ISO 10140-3 / EN ISO
717-2  ca. 7 dB,
geeignet für Stuhlrollen DIN EN 12529 Typ W,
Brandverhaltensklasse DIN EN 13501-1  Cfl-s1,
brandtoxikologisch unbedenklich,
Bewertungsgruppe Rutschgefahr R 9 gemäß BGR 181,
beständig gegen Öle, Fette und Zigarettenglut,
Art der Nutzung  geeignet für Warmwasser-
Fußbodenheizung,

Dicke 4 mm,
in Bahnen, Bahnenbreite 200 cm,
Oberfläche glatt, marmoriert,
Musterung besteht aus 2 bis 5 Einzelfarben,
Wegen Farbkonzept Farbton nach NCS-Farbcode .......,NCS
Farbcode des Belages eintragen
Wegen Beleuchtungskonzept geforderter
Lichtreflexionswert  ......, Angabe LRW des
Bodenbelages

auf vollflächig gespachtelten Untergrund kleben,
Belag, Hersteller/Typ
 'Forbo Marmoleum Real 4 mm' oder gleichwertig,
Belag, Hersteller/Typ

'......................................................
'
vom Bieter einzutragen,
Klebstoff, Hersteller/Typ
'geeigneter Linoleum Dispersionsklebstoff nach
Herstellerangabe',
Klebstoff, Hersteller/Typ
'...............'
vom Bieter einzutragen.
Abrechnungseinheit: m²
Verfugen des Bodenbelages aus Linoleum,
Bahnenbreite 200 cm, mit Schmelzdraht, dem Bodenbelag
angepasst,

Hersteller / Typ
 'Forbo Marmoweld' oder gleichwertig,
Hersteller / Typ
 '...............'
vom Bieter einzutragen.
Abrechnungseinheit: m
Menge: 0,000 m2

USt %: 19,00
